# LOS 2 Lieferung von zwei 1-Raum-WC-Anlagen
Angebotsaufforderung (GAEB DA XML 3.3, DA83)
Projekt: 424.0...
Währung: EUR
Erstellt mit: GXML Toolbox V3.3 R20220330, ORCA AVA 26.0.8 26.00.08, 18.03.2026

## Allgemeine Erläuterung zum Bauvorhaben
Bestandsbeschreibung

Der "Waldsportplatz" liegt südöstlich des Doppeldorfes Peterhagen/ Eggersdorf. Die Fläche besteht aus einem Komplex von Sportflächen, welche dem allgemeinen Vereins- und Freizeitsport zur Verfügung steht. Die Zufahrt wird über die Waldstraße ermöglicht. Das Gelände liegt innerhalb der Wasserschutzzone IIIA (vgl. "Verordnung zur Festsetzung des Wasserschutzgebietes Eggersdorf")

Der Sportkomplex soll nun durch eine weitere nebenliegende Sanitäranlage erweitert werden.

## Vorbemerkungen zum Leistungsverzeichnis
- Alle Einzelpreise (EP) sind netto in EUR mit maximal drei Nachkommastellen einzutragen
- Sicherheit/ Gewährleistung: 5,00 % vom Rechnungsbetrag
- Die Angebotabgabe im Format GEAB ist erwünscht.

Leistungsumfang
Der Bieter hat sich vor Angebotsabgabe über den Umfang der auszuführenden Arbeiten umfassend zu informieren und die örtlichen Gegebenheiten zu berücksichtigen. Schäden und Behindrungen, die erst während der Bauausführung erkennbar werden, sind schriftlich dem Auftraggeber (AG) mitzuteilen. Die weitere Vorgehensweise wird vom AG festgelegt.

Aufmaß und Abrechnung
Es geten die Aufmaß- und Abrechnungsvorschriften in der aktuellen Fassung, VOB Vergabe- und Vertragsverordnung für Bauleistungen - Teil C, insbesondere die Allgemeinen Technischen Vertragsbedingungen für Bauleistungen (ATV) DIN 18299 bis 18459.

ZTV - Zusätzliche technische Vertragsbedingungen

Grundlage des Lesitungsverzeichnisses sind:

- Herstellervorschriften
- Landesbauordnung des jeweiligen Bundeslandes
- alle relevanten DIN- und EN-Normen bzw. Verbandsrichtlinien
- alle relevanten Sonderbauvorschriften
- VOB, Teil B und C

Unterschreitungen der Leistungs- und Funktionsanforderungen der genannten Produkte sind nicht zulässig. Maßgeblich für die Gleichwertigkeit sind technische Spezifikationen und Herstellervorgaben.

Die Nachweise sind mit den Angebot einzureichen.

Zur einwandfreien, fachgerechten Ausführung sind die Ausführungshinweise und Technischen Merkblätter des Herstellers zu beachten.

Darüber hinaus gelten folgende zusätzliche Vertragsbedingungen (ZSV):
Allgemeine Technische Vertragsbedingungen für Bauleistungen (VOB Teil C), insbesondere

DIN 1055 Einwirken auf Tragwerke - Bodenkenngrößen
DIN 1986 Entwässerungsanlagen
DIN 1988 Trinkwasser-Insatallationen
DIN 4095 Baugrund - Dränung
DIN 4102 Brandverhalten
DIN 4108 Wärmeschutz
DIN 18195 Abdichtung von Bauwerken
DIN 18533 Abdichtung erdberührte Bauteile
DIN 68800 Holzschutz

Zusätzlich sind folgende Hersteller-Nachweise zu erfüllen:

- Güteüberwachung für Abdichtung- und Dämmmaterialien
- Qualitätsmanagement des Herstellers nach DIN EN ISO 9001
- Umweltmanagenment des Herstellers nach DIN EN ISO 14001
- Energiemanagement des Herstellers nach DIN EN ISO 50001
- Ökobilanz (EPD) für Abdichtungs- und Dämmmaterialien

## Technische Daten
- Stahlkonstruktion nach statischen Anforderungen
- Fußboden als Stahlbetonplatte auf Sandwichpaneelen mit integrierter elektrischer Fußbodenheizung, sowohl für Technikraum als auch WC-Raum
  Sandwichpaneele Fußboden mit intergrierter Wärmedämmung nach Wahl des AN,
  jedoch U = < 0,3 W(m²K)
- Dach als Flachdach mit Sandwichplatten 12/16 cm stark, Sandwichpaneele für Dächer,
  Produkttyp: PW IR-D 120 o. glw. mit
  Zugfetigkeit: 80 kPa,
  Wärmeleitfähigkeit: 0,022 W/mK,
  Wärmedurchlässigkeit: 0,18 W(m²K)
  Feuerwiderstandsklasse: B-s1, 0d [schwer entflammbar]
- Decke aus leicht abwaschbarem, verzinktem und pulverbeschichtetem Blech (Farbe weiß)
- Außenwände aus 10 cm starken Hartschaumverbundplatten/ Sandwichpaneelen
  Sandwichpaneele für Wände
  Produkttyp: PW PIR-S 1000 o. glw. mit
  Zugfestigkeit: 80 kPa,
  Wärmeleitfähigkeit: 0,022 W/mK,
  Wärmedurchlässigkeit 0,22 W(m²K)
  Feuerwiderstandsklasse: B-s1, 0d [schwer entflammbar]
- Trennwände / Innenwände zwischen Technikraum und WC-Raum aus hochwertigen pflegeleichten HPL-Platten auf einer vollverzinkten robusten Stahlkonstruktion (Farbe weiß oder grau, nach Wahl des AG)
- Inklusive vollständige elektrische Installation komplett mit Unterverteilung und allen elektrischen Leitungen, Anschlüsse und beschriebenen elektrischen Einrichtungen, aber ohne Zähler und Vorzähler
- Außenfassade als Lärchenholzfassade mit notwendiger statisch wirksamer Unterkonstruktion nach Wahl des AN, alle Holzteile mindestens 2 mal imprägniert (Holzlatten vertikal angebaut), Lärchenholzfassade 3-seitig (2 mal Längsseite, 1 mal Stirnseite) unter der Holzfassade pulverbeschichtetes Blech in RAL 9006 [weißaluminium]

Auf zugelassene und geprüfte Imprägniermittel ist zu achten und die verwendeten Materialien sind nachzuweisen!

## 01 Lieferung und Montage von 1-Raum WC-Anlagen

### Bereich 01 Baustelleneinrichtung

#### Abschnitt 01.01 Sicherheitseinrichtungen, Baustelleneinrichtungen

**01.01.0001 Baustelleneinrichtung**
*** Pauschalposition
Errichten und Räumen der Baustelle mit An- und Abfuhr, sowie Vorhalten der zur Durchführung der nachstehend beschriebenen Arbeiten, erforderlichen Maschinen, Geräte, Werkzeuge, Einrichtung zur Reinigung von Geräten und Schutzausrüstungen, Betriebsmittel, sowie Bauwagen inkl. Miet-WC und Beleuchtung der Baustelle für die Dauer der Arbeiten. Hinweis: Der Bieter hat sich vor Abgabe seines Angebotes über die Gegeneheiten vor Ort zu informieren. Transportwege sind entsprechend einzukalkulieren. Nachforderungen aus Unkenntnis der Sachlage werden nicht anerkannt. Es ist zu beachten, dass während der Arbeiten der Sportbetrieb (Achtung: Sportgelände mit Kindern!) gewähleistet werden muss. Mehraufwand für An- und Abfahrten ist einzukalkulieren und wird nicht extra vergütet.

Einzukalkulieren ist weiter die regelmäßige Reinigung von Straßen und Wegen im öffentlichen Breich, wenn diese durch die eigene Baumaßnahme verschmutzt werden. Baustelleneinrichtung für die gesame Bauzeit herstellen, vorhalten und betreiben. Auch das Aufstellen von Schutt-, Müll- und Abfallcontainern wird nicht extra vergütet. Beräumung sämtlicher Bestandteile der Baustelleneinrichtung nach Abschluss der Arbeiten.

Soweit gesonderte Positionen für bestimmte Baustelleneinrichungsarbeiten im Leistungs- verzeichnis nicht enthalten sind, gilt diese Pauschale für alle Baustelleneinrichtungsarbeiten sämtlicher Abschnitte des Leistungsver- zeichnisses.
Menge: 1,000 psch

**01.01.0002 Sicherungsmaßnahmen**
*** Pauschalposition
Sicherungsmaßnahmen entsprechend den Vorschriften der Berufsgenossenschaft aufbauen, Vorhalten und nach Beendigung der Arbeiten wieder abbauen.
Menge: 1,000 psch

**01.01.0003 Baumschutzmaßnahmen**
*** Bedarfsposition ohne GB
Baumschutzmaßnahmen entprechend den Rintlinien (R SBB) und DIN 118920 Aufbauen, Vorhalten und nach Beendigung der Arbeiten wieder zurückbauen.
Menge: 1,000 St

### Bereich 02 1-Raum WC-Anlage

#### Abschnitt 02.01 1-Raum WC-Anlage

**02.01.0001 1-Raum WC-Anlage liefern und aufstellen**
WC-Anlage mit folgenden Außenmaßen von ca.: Länge 3,40 m x Breite 2,20 m x Höhe ca. 3,00 m liefern, aufstellen, funktionsfertig anschließen und einrichten. Anlage als Einzelmodul bestehend aus einem Techikraum und einem WC-Raum.
Die Grundkonstruktion besteht aus einer massiv, individuell gerfertigten Stahlkonstruktion, komplett geschweißt und feuerverzinkt, mit in der Stahlkonstruktion verbauten Sandwichpaneelen zur Wärmedämmung der Anlage.
Menge: 2,000 St

*Hinweis: Grundausstattung bestehend aus:*
Türen / Fenster:
- Zugangstür WC-Raum als Aluminium-Flügeltür, lichte Maße Breite 90 cm x Höhe 200 cm mit automatischer Entriegelung zum manuellen Öffnen, Ud =<1,8 W/(m²k)
- Zugangstür Technikraum als Aluminium-Flügeltür, lichte Maße Breite 70 cm x Höhe 200 cm - Platzierung der Tür an der Stirnseite links/rechts, gemäß beiliegendem Grundriss,
  Ud =<1,8 W/(m²k)

Fußboden:
- automatische Elektrofußbodenheizung mit Standby-Modus - Temperatur beliebig einstellbar (bis 30°C im Innenraum)
- automatische Reinigung des Bodens mittels Hochdruckwassersprühdüsen aus Edlestahl, beliebig einstellbar (Waschdauer, Waschhäufigkeit)
- rutschhemmender PVC-Belag nach Wahl des AG aus Bemusterungsprogramm des Herstellers

Überwachungs- / Informations- / Kommunikationssysteme:
- Fernüberwachungssystem und Fernsteuerung über eine Webseite mit individuellem Login und Passwort
- Möglichkeit der Berichterstellung von Nutzdaten für buchhalterische Zwecke (Zusammenzählen von Nutzung und Gebühren und von kostenfreien Nutzungen per Euro-Key, beliebige Auswahl der Nutzzeiten für die Abrechnung, Druckform möglich)
- Einstellungsmöglichkeiten individueller Funktionen der Toilette direkt durch den Betreiber (Nutzungszeiten, Höhe der Gebühren, Waschhäufigkeiten der WC-Schüssel und das Fußbodens, Waschdauer, Seifen- und Wasserdosierungsmengen, Alarmzeiten, Öffnungszeiten, etc.)
- automatisches Erkennungssystem der Anwesenheit in der Toilette synchronisiert mit dem Waschsystem des Fußsbodens, der WC-Schüssel und mit der LED-Beleuchtung
- Display im Innenraum für Nutzer mit zurückzählender Nutzungszeit beliebig einstellbar
- beliebig einstellbare Nutzungszeit mit automatischer Freischaltung nach Ablauf der Zeit
- automatisches Brandschutz- und Löschsystem im Abfalleimer mit Benachrichtigung per SMS oder an einen Wachdienst
- Alarmanlage in den Toiletten mit Benachrichtigung per SMS oder an einen Wachdienst
- interne und exterme Anweisungen für Notfallverfahren und eine Liste mit Notrufnummern
- Notfallsystem (2 Alarmknöpfe zur Entriegelung der Tür, akustische und optische Signale)

Sanitäreinrichtungen:
- unterfahrbare Waschbeckenanlage in Edelstahl mit automatischer sequentieller und berührungsloser Seifen- und Warmwasserversorgung, Trocknungsvorgang und Händedesinfektion
- WC-Schüssel aus Edelstahl, Tiefe 70 cm, mit Rückenlehne aus Edelstahl mit automatischer Spül-, Druckwasch-, Trocknungs- und Desinfektionsprozess, mit berührungsloser Steuerung für zusätzliche WC-Spülungen
- 2 bewegliche Stützklappgriffe aus rostfreiem Edelstahl links und rechts auf beiden Seiten der WC-Schüssel, davon einer mit zusätzlichem Toilettenpapierspender (Rolle)

sonstige Ausstattung:
- unzerbrechlicher vandalismussicherer Spiegel
- Abfalleimer aus Edelstahl versteckt in der Wand
- manueller Tiolettenpapierspender aus Edelstahl
- 2 doppelte Kleideraufhänger und eine Toilettenbürste mit wandmontiertem Behälter
- robuster und klappbarer Babywickeltisch aus hochwertigem antibakteriellem Kunststoff
- elektronischer Aromadiffuser

Zugangssteuerung:
- Euroschlüsselschalter für Menschen mit Behinderung
- einstellbarer Münzenmechanismus mit Münzenbox, ferngesteuertem Schloss, Alarm und automatischer Benachrichtigung über Einbruch. Öffnen und Schließen des Münzkastens über eine bequeme Fernbedienung, beleuchtete LED-Leuchtsignale am Zahlmechanismus: grün-frei, orange-außer Betreib, rot-besetzt
- Kartenzahlung auch mit Option für Mobiltelefon, Smart-Watch etc.
- Kartenzahlungsgerät verkleidet mit einer durchsichtig laminierten vandalismushemmenden Schutzklappe für das Kartenlesegerät
- Alarmanlage im Münzenmechanismus mit Benachrichtigung per SMS oder an einen Wachdienst

Beleuchtung:
automatische LED-Außen - und Innenbeleuchtung mit Notstromversorgung für Kabinenbeleuchtung
Leuchtkästen aus Edelstahl mit Kennzeichnung (Mann, Frau, Frau mit Baby, Person im Rollstuhl) an der Außenfassade.

Lüftung:
- Entlüftung über Ventilator Ø ca. 150 mm im WC-Raum
- Lüftungsgitter im Technikraum

Bodendurchführungen:
- Bodendurchführung für Wasseranschluss DN 32 im Technikraum, nach Angaben beiliegender Grundrisse
- Bodendurchführung für Schmutzwasseranschluss DN 110 im Technikraum, nach Angaben beiliegender Grundriss
- Bodendurchführung für Stromanschluss im Technikraum, nach Angaben beiliegender Grundriss
- alle Bordendurchführungen mit passender Einsparteneinführung

Inklusive aller Transportkosten und Montage mit Spezialfahr- zeug, inklusive Abladen, Aufstellen, höhen- und lagegerechtes Richten der WC-Anlage am jeweiligen Aufstellor. Autokran über separate Position. Inklusive einmalige Einweisung des Nutzers in die Bedienung der Anlage.

**02.01.0002 Zulage - Fassadenfarbe**
Zulage zur Hauptposition, Fassadenfarbe in RAL 7016 - anthrazitgrau
Menge: 2,000 St

**02.01.0003 Zulage - Fassadenfarbe**
*** Bedarfsposition ohne GB
Zulage zur Haupposition, Fassadenfarbe nach Wahl des AG aus der komplatten RAL-Farbpalette
Menge: 2,000 St

**02.01.0004 Zulage - Farbe Zugangstür (WC-Raum)**
Zulage zur Hauptposition, Farbe Zugangstür WC-Raum Farbe in RAL 7016 - anthrazitgrau
Menge: 2,000 St

**02.01.0005 Zulage - Farbe Zugangstür (WC-Raum)**
*** Bedarfsposition ohne GB
Zulage zur Hauptposition, Farbe Zugangstür WC-Raum nach Wahl des AG aus der kompletten RAL-Farbpalette
Menge: 2,000 St

**02.01.0006 Zulage - Farbe Zugangstür (Technikraum)**
Zulage zur Hauptposition, Farbe Zugangstür Technikraum Farbe in RAL 7016 - anthrazitgrau
Menge: 2,000 St

**02.01.0007 Zulage - Farbe Zugangstür (Technikraum)**
*** Bedarfsposition ohne GB
Zulage zur Hauptposition, Farbe Zugangstür Technikraum nach Wahl des AG aus der kompletten RAL-Farbpalette
Menge: 2,000 St

**02.01.0008 Zulage - Dachaufbau als Gründach**
Zulage zur Hauptposition komplett mit extensiver Begrünung inklusive notwendigem Systemaufbau aus Vegetationsschicht, Substratschicht, Filtervlies, Drainageelemente/ Speicherelemente, Wurzelschutzbahnen, Schutzvliesen und sonstiger notwendiger Schutz- und Abdichtungslagen.
Herstellung als Komplettleistung inklusive sämtlicher Materialien und Arbeiten bis zur Herstellung des fertigen Gründachs.
Inklusive notwendiger statischer Berechnung und Auslegung der Dachkonstruktion für die verstärkte Stahlkonstruktion.

Auswahl der Bepflanzung nach vorheriger Bemusterung aus dem Munsterkaltalog des AN durch den AG
Menge: 2,000 St

**02.01.0009 Zulage - Deckenfarbe, innen**
*** Bedarfsposition ohne GB
Zulage zur Hauptposition Deckenfarbe nach Wahl des AG aus der kompletten RAL-Farbpalette
Menge: 2,000 St

**02.01.0010 Zulage - automatische Benachrichtigungen (SMS)**
Zulage zur Hauptposition, automatische Benachrichtigungen (SMS) für:

- verstopfte Waschbecken
- fehlende Seife und Desinfektionsmittel
Menge: 2,000 St

**02.01.0011 Zulage - Innenverkleidung aus HPL**
Zulage zur Hauptposition, Innenverkeidung aus HPL, Farbe nach Wahl des AG aus der komlpetten RAL-Farbpalette
Menge: 2,000 St

**02.01.0012 Zulage - Innenverkleidung aus Edelstahl**
*** Bedarfsposition ohne GB
Zulage zur Hauptposition, Innenverkleidung aus Edelstahl nach Wahl des AG
Menge: 2,000 St

**02.01.0013 Zulage - Reinigung WC-Schüssel**
Zulage zur Hauptposition WC-Schüsselreinigung Desinfektion und Trocknung in abgeschlossener Kammer, WC-Schüssel klappt zusammen und fährt in eine dichte rostfreie Wandkammer hinein.
Menge: 2,000 St

**02.01.0014 Zulage - WC-Rückenlehne**
Wasch- und Desinfektionsdüsen der WC-Rückenlehne
Menge: 2,000 St

**02.01.0015 Zulage - Blitzschutz**
Zulage zur Hauptposition Blitzschutz an der Fassade für Anschluss an vorhandenen Erder
(3 Anschlusspunkte)
Menge: 2,000 St

**02.01.0016 Zulage - Entlüftung mit Wärmerückgewinnung**
Zulage zur Hauptposition Entlüftung mit Wärmerückgewinnung im WC- und im Technikraum
Menge: 2,000 St

**02.01.0017 Zulage - Automatische Spüleinrichtung**
Zulage zur Hauptposition automatische Spüleinrichtung gegen Stagnationswasser, individuell einstellbar
Menge: 2,000 St

**02.01.0018 Zulage - Entkalkungsanlage**
Zulage zur Hauptposotion, Entkalkungsanlage
25 kg im Technikraum
Menge: 2,000 St

**02.01.0019 Dachrandabdeckung, Attika**
Dachrandabdeckung, Attikablech, Einfassung der Attika / des Dachrandanschlusses aus Stahlblech, feuerverzinkt, pulverbeschichtet, Farbe RAL 7016 anthrazitgrau
Menge: 20,000 m

**02.01.0020 Dachrandabdeckung**
*** Bedarfsposition ohne GB
Dachrandabdeckung, Attikablech, Einfassung der Attika / des Dachrandanschlusses aus Stahlblech, feuerverzinkt, pulverbeschichtet, Farbe nach Wahl des AG aus der kompletten RAL-Farbpalette
Menge: 20,000 m

**02.01.0021 Zulage - Krananker**
*** Bedarfsposition ohne GB
Zulage zur Hauptposition Krananker, Einbau bei Versetzen mit dem Autokan
Menge: 8,000 St

**02.01.0022 Anfahrt Autokran**
*** Pauschalposition
*** Bedarfsposition ohne GB
Autokran anfahren, verwenden und wieder abfahren, geegnet für das Abladen oben genannter WC-Anlagen am vorgesehenen Aufstellort, inkl. aller notwendigen Genehmigungen, Gebühren, Vorabstimmungen und sonstigen Nebenkosten

Ausführung nur nach Bedarf und ausdrücklicher Bestellung durch den AG.
Menge: 1,000 psch

**02.01.0023 Stundensatz Autokran**
*** Bedarfsposition ohne GB
Ausführung nur nach Bedarf und ausdrücklicher Bestellung durch den AG.
Menge: 10,000 h

**02.01.0024 Geräteeinsatz Autokran**
*** Bedarfsposition ohne GB
Ausführung nur nach Bedarf und ausdrücklicher Bestellung durch den AG.
Menge: 10,000 h

**02.01.0025 Technische Jahresinspektion**
*** Bedarfsposition ohne GB
Inspektionskosten pro Jahr ohne Ersatzteile bei Vandalismusschäden, Garantieablauf.

Ausführung nur nach Bedarf und ausdrücklicher Bestellung dirch den AG.
Menge: 2,000 St

### Bereich 03 Dokumentation

**03.0001 Erarbeitung und Übergabe einer Dokumentation**
*** Pauschalposition
für sämtliche Leistungen zum durchgeführten Bauvorhaben

Erarbeitung, Zusammenstellung und Übergabe einer Dokumentation für sämtliche Leistungen zum durchgeführten Bauvorhaben:

- Baustoffverzeichnis für alle verwendeten Baustoffe und Baumaterialien
- Zulassungsszertifikate, allgemeine bauaufsichtliche Zulassung (abZ)
- Pflege- und Wartungsvorschriften
- alle technischen Handbücher zur Bedienung, Wartung, Instandhaltung aller Einzelkomponenten

Zusammenstellung in einem Ordner DIN A4, sowie als digitale Unterlage (PDF).
Menge: 1,000 psch
